# Colector enterrado

- Propiedad del archivo: CYPE INGENIEROS, S.A.
- Formato: FIEBDC-3/2002
- Divisa: EUR
- Costes indirectos: 3.00 %
- IVA: 21.00 %

## I Instalaciones

### IU Urbanas

#### IUS Redes de saneamiento

**IUS015** m Colector enterrado, formado por tubo de hormigón armado para saneamiento sin presión, fabricado por compresión radial, clase 60, carga de rotura 60 kN/m², de 300 mm de diámetro nominal (interior), unión por enchufe y campana con junta elástica, "BORTUBO".
Suministro y montaje de colector enterrado, formado por tubo de hormigón armado para saneamiento sin presión, fabricado por compresión radial, clase 60, carga de rotura 60 kN/m², de 300 mm de diámetro nominal (interior), unión por enchufe y campana con junta elástica, "BORTUBO", con una pendiente mínima del 2,00%, para conducción de saneamiento sin presión, colocado sobre cama o lecho de arena de 10 cm de espesor, debidamente compactada y nivelada con pisón vibrante de guiado manual, relleno lateral compactando hasta los riñones y posterior relleno con la misma arena hasta 30 cm por encima de la generatriz superior. Incluso p/p de accesorios, piezas especiales, juntas y lubricante para montaje, sin incluir la excavación ni el posterior relleno principal de las zanjas. Totalmente montado, conexionado y probado mediante las correspondientes pruebas de servicio (incluidas en este precio).
Incluye: Replanteo y trazado del conducto en planta y pendientes. Eliminación de las tierras sueltas del fondo de la excavación. Presentación en seco de tubos y piezas especiales. Vertido de la arena en el fondo de la zanja. Ejecución de nichos en la cama de apoyo para alojar las campanas. Descenso y colocación de los colectores en el fondo de la zanja. Montaje de los colectores, comenzando por el extremo aguas abajo de la zanja. Limpieza de la zona a unir, colocación de juntas y encaje de piezas. Realización de pruebas de servicio. Ejecución del relleno envolvente.
Criterio de medición de proyecto: Longitud medida en proyección horizontal, entre caras interiores de arquetas u otros elementos de unión, según documentación gráfica de Proyecto.
Criterio de medición de obra: Se medirá, en proyección horizontal, la longitud realmente ejecutada según especificaciones de Proyecto, entre caras interiores de arquetas u otros elementos de unión, incluyendo los tramos ocupados por piezas especiales.

| Código | Ud | Descripción | Rendimiento | Precio | Importe |
|---|---|---|---|---|---|
| mt46thb020eo | m | Tubo de hormigón armado para saneamiento sin presión, fabricado por compresión radial, clase 60, carga de rotura 60 kN/m², de 300 mm de diámetro nominal (interior), unión por enchufe y campana con junta elástica, "BORTUBO", en tramos de 420 mm de diámetro exterior, 60 mm de espesor, 2400 mm de longitud útil, 2500 mm de longitud total, campana de 520 mm de diámetro exterior y 420 kg de peso, con junta de caucho EPDM, de deslizamiento y compresión, tipo arpón, según UNE-EN 1916. (material) | 1.050 | 19.75 | 20.74 |
| mt46thb110b | kg | Lubricante para unión con junta elástica en colector enterrado de saneamiento sin presión, Lubrigic "BORTUBO". (material) | 0.013 | 2.91 | 0.04 |
| mt01ara010 | m³ | Arena de 0 a 5 mm de diámetro. (material) | 0.419 | 12.10 | 5.07 |
| mq04cag010b | h | Camión con grúa de hasta 10 t. (maquinaria) | 0.111 | 56.64 | 6.29 |
| mq01ret020b | h | Retrocargadora sobre neumáticos, de 70 kW. (maquinaria) | 0.053 | 36.86 | 1.95 |
| mq02rop020 | h | Pisón vibrante de guiado manual, de 80 kg, con placa de 30x30 cm, tipo rana. (maquinaria) | 0.339 | 3.54 | 1.20 |
| mo041 | h | Oficial 1ª construcción de obra civil. (mano de obra) | 0.275 | 17.24 | 4.74 |
| mo087 | h | Ayudante construcción de obra civil. (mano de obra) | 0.271 | 16.13 | 4.37 |
| % | % | Costes directos complementarios | 2 % | 44.40 | 0.89 |
|  |  | Costes directos |  |  | 45.29 |
